# Muster-Leistungsbeschreibung
Leistungsbeschreibung (GAEB 90, DA81)
Währung: EUR

## Innendämmsystem classic mit SLP CS 50
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur energetischen
Sanierung/Innendämmung

Bei der Planung und Ausführung von kapillaraktiven
Innendämmungen im Rahmen der energetischen
Gebäudesanierung sind die Anforderungen und Vorgaben
der DIN 4108 "Wärmeschutz und Energieeinsparung in
Gebäuden" sowie der WTA-Merkblätter des WTA-Referates
6 "Bauphysik" zu beachten.

U.a. zu beachtende Anforderungen/Randbedingungen:
In der Außenwand befindliche Leitungen/Rohre
müssen abhängig von der Dämmstoffstärke
des Innendämmsystems so angepasst werden,
dass Frostschäden und Wärmebrückeneffekte verhindert
werden.

Die Anordnung von Steckdosen und Lichtschaltern ist
zuvor zu planen.
Die Abdichtungsebene ist durch den Einbau einer
Hinterdämmung auch in diesen Bereichen
fehlstellenfrei auszuführen. (siehe Pos. unter
Vor- und Nacharbeiten Innendämmsystem).

Der Schlagregenschutz der Fassade ist zu
gewährleisten.
Feuchtigkeitseinwirkungen infolge unzureichender,
schadhafter bzw. nicht funktionsfähiger
Bauwerksabdichtungen sind zu beseitigen.

Luftkalkputze, organisch gebundene Putze und jede Art
von Wandbelägen sind als Untergründe für
kapillaraktive Innendämm-Systeme nicht geeignet und
sind fachgerecht zu entfernen.

Bei Renovierungs- und Werterhaltungsmaßnahmen auf den
Innendämmsystemen sind die Hinweise des Herstellers zu
beachten.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig,
frei von biologischem Bewuchs,Tensiden, Staub- und
Schalmittel-, Öl- und Fettrückständen u.a.
trennenden Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

### Titel 00002 Vor- und Nacharbeiten

**00002.0001 Nicht tragfähigen Altputz entfernen,**
*** Bedarfsposition ohne GB
Nicht tragfähigen Altputz durch geeignete Maßnahmen
vollflächig entfernen.

Es ist ein sauberer, saug- und tragfähiger Untergrund
herzustellen.
Einheit: m2

**00002.0002 Gipsputz entfernen**
*** Bedarfsposition ohne GB
Gipsputz durch geeignete Maßnahmen
vollflächig entfernen.

Es ist ein sauberer, saug- und tragfähiger Untergrund
herzustellen.
Einheit: m2

**00002.0003 Zurückstemmen der Fensterlaibungen**
*** Bedarfsposition ohne GB
Zurückstemmen der Fensterlaibungen
auf ein gefordertes Einbaumaß von _______cm.
Einheit: St

**00002.0004 Schadhafte Fugen ausräumen**
*** Bedarfsposition ohne GB
Ausräumen der schadhaften Fugen im Mauerwerk.
Es ist ein sauberer, saug- und tragfähiger Untergrund
herzustellen.
Einheit: m2

**00002.0005 Entfernen der vorhandenen Tapeten und Anstriche**
*** Bedarfsposition ohne GB
Entfernen der vorhandenen Tapeten und Anstriche.
Es ist ein sauberer, saug- und tragfähiger Untergrund
herzustellen.
Einheit: m2

**00002.0006 Vorbehandlung stark saugender Altputze (Primer Hydro F)**
*** Bedarfsposition ohne GB
Vorbehandlung stark saugender,
aber tragfähiger Altputzflächen
mit Primer Hydro F.

Je nach Saugfähigkeit des Untergrundes Material
bis 1:1 mit Wasser verdünnen.
Material durch Streichen, Rollen oder Spritzen
gleichmäßig auftragen.

Verbrauch:
ca. 0,1 - 0,4 l/m² Remmers Primer Hydro F <2842>
je nach Untergrund
Einheit: m2

**00002.0007 Schließen/Ausmauern von Heizkörpernischen**
*** Bedarfsposition ohne GB
Heizkörpernischen mit Material mit mind.
gleichen Dämmeigenschaften wie der Außenwandbaustoff
z.B. Porenbeton oberflächenbündig und vollfugig
schließen/ausmauern.

zu schließender Hohlraum: ________m³
Art des Materials: _________________
Einheit: m2

**00002.0008 Vorspritzmörtel netzförmig auf saugenden Untergründen (SP Prep)**
*** Bedarfsposition ohne GB
Haftbrücke aus Vorspritzmörtel
Remmers SP Prep
auf den vorbereiteten, saugfähigen Untergrund
(Mauerwerk)
für nachfolgenden Verputz netzförmig
(Deckungsfläche 50-70 % deckend)
mit max. 5 mm Schichtdicke aufbringen.

Verbrauch:
ca. 3-4 kg/m² Remmers SP Prep <0400>
Einheit: m2

**00002.0009 Untergrundegalisierung mit Grundputz (SP Levell)**
*** Bedarfsposition ohne GB
Egalisierung von Unebenheiten und tiefliegenden Fugen
sowie Herstellen eines ebenen, tragfähigen
Untergrundes
mit Remmers SP Levell.
Qualitätsstufe: Q2 für abgezogene Putze

Angemischtes Material von Hand oder
mit geeigneter Maschinentechnik auf
den vorbereiteten Untergrund aufbringen
und mit der Kartätsche abziehen.
Oberfläche nach dem Ansteifen
mit Gitterrabot abreiben.
Nach vollständiger Erhärtung und vor dem
Aufbringen nachfolgender Schichten
lose Bestandteile mit weichem Besen abfegen.

Verbrauch:
ca. 9,5 kg/m² bei 10 mm Schichtdicke
Remmers SP Levell <0401>
Einheit: m2

**00002.0010 Hinterdämmung im Bereich von Steckdosen (SLP CS)**
*** Bedarfsposition ohne GB
Kapillaraktive Hinterdämmung SLP CS 50 im Bereich von

Steckdosen zur Vermeidung von Wärmebrücken
mit Ansetzkleber SLP Fix oberflächenbündig einbauen.

Wand im Bereich der Steckdosen aufstemmen.
Tiefe: 6 cm unter Klebeoberfläche der Innendämmung
Breite: Abmessung der Steckdosenanlage plus 4 cm
nach allen Seiten.
Gipsmörtel sind vorher restlos zu entfernen.

Verbrauch:
ca. 1,2 kg/m²/mm Remmers SLP Fix <0513>
1,1 m²/m² Remmers SLP CS 50 <0275>
Einheit: m2

**00002.0011 Entkopplung zu angrenzenden sowie feuchteempfindlichen Bauteilen**
Lieferung und Einbau des
Trennwandstreifens zur thermischen, hygrischen und
akustischen Entkoppelung angrenzender Bauteile, z.B.
Wand-Boden-, Wand-Wand-, Wand-Decke-Anschlussbereiche.
Maße:
Dicke 3 mm
Breite 75 mm
Länge je Rolle 30 m

Verbrauch:
1,1 m/m Remmers Trennwandstreifen <4258>
Einheit: m2

**00002.0012 Fenster- und Türanschlüsseherstellen**
*** Bedarfsposition ohne GB
Anschlüsse an Fenster- undTürrahmen
mit Kompriband 15/5-10 winddicht herstellen.

Kompriband 15/5-10 mittig zur Innendämmung
auf Tür-bzw. Fensterrahmen befestigen und
PP-Folie nach Montage der Innendämmung zur
Entkomprimierung des Bandes abreißen.

Verbrauch:
1,1 m/m Remmers Kompriband 15/5-10 <4268>
Einheit: m

**00002.0013 Anschluss Holzbalkendecke (durchgehendeDämmung)**
*** Bedarfsposition ohne GB
Anschluss Holzbalkendecke bei geschossdurchgehender
Innendämmung herstellen.
Auftrennen der Holzbalkendecke inkl. des
Fußbodenaufbaus
um die tragenden Holzbalken herum in Dämmstoffstärke
und Schichtdicke der Systemklebe- und
Beschichtungsmaterialien.
Entfernung von nicht tragendem Material.

Risse im zu dämmenden Bereich des Holzbalkens mit
PU-Holzersatzmasse-Set (lösemittelfreier Dichtstoff
mit  Sägespänen) füllen.
Trennwandstreifen in Dämmstoffstärke um den
Holzbalken kleben.
Aufkleben von Kompriband 15/5-10 mittig auf den
Trennwandstreifen zur elastischen Entkopplung der
Dämmstoffebene.
PP-Folie des Kompribandes nach Montage der
Innendämmung
zur Entkomprimierung des Bandes abreißen.

Verbrauch:
Remmers PU-Holzersatzmasse-Set <2387> nach Bedarf
1,1 m/m Remmers Trennwandstreifen <4258>
1,1 m/m Remmers Kompriband 15/5-10 <4268>
Einheit: m2

**00002.0014 Anschluss Holzbalkendecke(geschossgetrennteDämmung)**
*** Bedarfsposition ohne GB
Anschluss Holzbalkendecke bei geschossgetrennter
Dämmung
herstellen (wenn eine durchgehende Dämmung der
Außenwand nicht möglich ist).

Auftrennen und Freilegen der nicht tragenden Elemente
der Holzbalkendecke von unten in Dämmstoffstärke und
Schichtdicke der Systemklebe- und
Beschichtungsmaterialien, bis zum nächsten
darüberliegenden, geschlossenen Zwischenboden.
Entfernung von nicht tragendem Material.

Risse im zu dämmenden Bereich des Holzbalkens mit
PU-Holzersatzmasse-Set (lösemittelfreier Dichtstoff
mit  Sägespänen) füllen.
Trennwandstreifen in Dämmstoffstärke um den
Holzbalken kleben.
Aufkleben von Kompriband 15/5-10 mittig auf den
Trennwandstreifen zur elastischen Entkopplung der
Dämmstoffebene.
PP-Folie des Kompribandes nach Montage der
Innendämmung
zur Entkomprimierung des Bandes abreißen.

Verbrauch:
Remmers PU-Holzersatzmasse-Set <2387> nach Bedarf
1,1 m/m Remmers Trennwandstreifen <4258>
1,1 m/m Remmers Kompriband 15/5-10 <4268>
Einheit: m2

**00002.0015 Kellenschnitt in Innenecken mitAcryldichtstoff schließen**
Kellenschnitt in allen Inneneckbereichen herstellen
und nach Abtrocknen der Spachtel oder Putze mit
Acryl 100 verschließen.

Verbrauch:
ca. 100 ml/m bei 1 cm² Fugenquerschnitt
Remmers Acryl 100 <7370>
Einheit: m

### Titel 00003 Innendämmung

**00003.0001 Calcium-Silikat-Innendämmung SLP CS 25**
Einbau der Calcium-Silikat-Innendämmung SLP CS 25
durch Verklebung mit Ansetzkleber SLP Fix
auf dem vorbereiteten Untergrund.

Ansetzkleber SLP Fix mittels Mittelbettkelle (gezahnt)
auf den Untergrund auftragen und Platten
von unten beginnend einschwimmend andrücken.
Es ist eine vollflächige Verklebung zu erreichen.

Verbrauch:
ca. 1,2 kg/m²/mm Schichtdicke,
ca. 6-7 kg/m² inkl. Ausgleichspachtelung
Remmers SLP Fix <0513>
1,1 m²/m² Remmers SLP CS 25 <0273>
Einheit: m2

**00003.0002 Einbau Montageplatte für Lastabtragung**
*** Bedarfsposition ohne GB
Montageplatte für wärmebrückenfreie Fremdmontagen
in Innendämmungen, z.B. für Schränke und Regale,
liefern und mit Fräswerkzeug und PU Kleber
MultiColl-Express befestigen.

Der Montagezylinder wird in Systemdicke zersägt
und in die Dämmplatte mittels Fräswerkzeug d = 125 mm

ein Loch hergestellt. Fräsmehl entfernen.
Mittels MultiColl-Express die Scheibe umlaufend
und an der Rückseite zur Wand oberflächenbündig
verkleben.

Format:
Ø 70 mm, Nutzfläche 50 mm
Ø 125 mm, Nutzfläche 105 mm
Dicke: 70 mm

Verbrauch:
nach Bedarf Montagezylinder <4257>
nach Bedarf  MultiColl-Express <1571>
Fräswerkzeug für Montagezylinder <4255>
Einheit: m2

**00003.0003 Dämmung von Laibungen und Sturzbereichen**
Einbau der Calcium-Silikat-Laibungsplatte SLP CS L
im Bereich von Fenster- und Türlaibungen sowie
Sturzbereichen
durch Verklebung mit Ansetzkleber SLP Fix
auf dem vorbereiteten Untergrund.

Ansetzkleber SLP Fix mittels Mittelbettkelle (gezahnt)
auf den Untergrund auftragen und Platten
von unten beginnend einschwimmend andrücken.
Es ist eine vollflächige Verklebung zu erreichen.

Der Anschluss zu Fenster und Türen ist durch den
Einbau des Kompribandes 15/5-10 winddicht herzustellen.

Verbrauch:
ca. 1,2 kg/m²/mm Schichtdicke,
ca. 6-7 kg/m² inkl. Ausgleichspachtelung
Remmers SLP Fix <0513>
1,1 m²/m² Remmers SLP CS L <0277>
Einheit: m2

**00003.0004 Dämmkeile an Wand- und Deckenanschlüssen**
Einbau der Calcium-Silikat-Keilplatte SLP CS K
zur Kompensation von Wärmebrückeneffekten
in Decken- und Wandanschlussbereichen
durch vollflächige Verklebung mit Ansetzkleber SLP Fix

auf dem vorbereiteten Untergrund.

Ansetzkleber SLP Fix mittels Mittelbettkelle (gezahnt)
auf den Untergrund auftragen und Platten
von unten beginnend einschwimmend andrücken.
Es ist eine vollflächige Verklebung zu erreichen.

Verbrauch:
ca. 1,2 kg/m²/mm Schichtdicke,
ca. 6-7 kg/m² inkl. Ausgleichspachtelung
Remmers SLP Fix <0513>
1,1 m²/m² Remmers SLP CS K <0276>
Einheit: m2

**00003.0005 Einbau von Eck- und Kantenschutzprofilen**
Eck- und Kantenschutz mit Ansetzkleber SLP Fix
und PVC-Gewebewinkel 3 mm im Bereich von
Außenecken der Innendämmung vor Aufbringen
der Armierungsschicht herstellen.

SLP Fix auf Außenecken auftragen und frisch in frisch
Gewebewinkel einbetten und ausrichten.

Verbrauch:
ca. 1,5 kg/m Remmers SLP Fix <0513>
1,1 m/m Remmers Gewebewinkel 3 mm <4279>
Einheit: m2

**00003.0006 Armierungsschicht mit mineralischem Feinspachtel (SL Fill Q3)**
Herstellen einer vollflächigen Armierungs- und
Feinputzschicht
mit mineralischem Feinspachtel SL Fill Q3
und Armierungsgewebe Tex 4/100.

 Material mit geeignetem Werkzeug als Kontaktschicht
auftragen
und frisch in frisch mit einer Zahnkelle in einer
Schichtdicke
von mind. 3 mm auftragen
Armierungsgewebe im oberen Drittel des Putzes
einbetten, Gewebebahnen mind. 10 cm überlappen.

Einbettung von zusätzlichen Armierungsstreifen (ca. 50
x 30 cm) im Winkel von 45º in die Armierungsmasse an
den Ecken
von Einschnitten in das Innendämm-System, wie z. B.
Fenster, Türen zur Aufnahme von Kerbspannungen.

Oberflächengestaltung:
Material mind. 2 mm auf die ausreichend abgebundene
Armierungslage applizieren.
Oberfläche mit geeignetem Werkzeug glätten.
Nachbearbeitung der Oberfläche nach Ansteifen

Gesamtschichtdicke ca. 5 mm

Verbrauch:
ca. 1,2 kg/m²/mm Remmers SL Fill Q3 <2997>
ca. 1,1 m²/m²  Remmers Tex 4/100 <3880>
Einheit: m2

**00003.0007 Abglätten mit mineralischem FeinspachtelQ4 (SL Fill Q4)**
*** Bedarfsposition ohne GB
Abglätten und Herstellen feiner, geschlossener,
anstrichfähiger
Putzflächen der Oberflächenqualitätsstufe Q4
mit dem mineralischen Feinspachtel SL Fill Q4.

Material in gewünschter Schichtdicke auftragen und
bis zum Erreichen der Oberflächenqualitätsstufe Q4
mit geeignetem Werkzeug in mehreren Arbeitsgängen
glätten und nachbehandeln

Verbrauch:
ca. 1,1 kg/m²/mm Remmers SL Fill Q4 <0233>
Einheit: m2

### Titel 00004 Farbbeschichtung

**00004.0001 Innenfarbe auf Silikatbasis (Color SL)**
*** Grundposition ZZ 001.0
Farbbeschichtung der vorbereiteten Wandflächen
mit der kapillaraktiven, lösemittel- und
weichmacherfreien
Silikatfarbe für Innenräume Remmers Color SL.

Farbton nach Wahl des AG:____________

Anzahl der Arbeitsgänge:_____

Verbrauch:
Ca. 0,15 l/m² je Arbeitsgang Remmers Color SL <0237>
Sonderfarbtöne <0238>
Einheit: m2

**00004.0002 Kalkfarbe ohne organische Bindemittelanteile (Color CL Historic)**
*** Wahlposition ZZ 001.1
Farbbeschichtung der vorbereiteten Wandflächen
mit der Kalkfarbe ohne organische Bindemittelanteile
Remmers Color CL Historic.

Farbton nach Wahl des AG:____________

Anzahl der Arbeitsgänge:_____

Verbrauch:
Ca. 0,2 - 0,25 kg/m² je nach Untergrund und
Arbeitsgang Remmers Color CL Historic <6569>
Einheit: m2
